# Wichmann Brandsch...
Leistungsbeschreibung (GAEB DA XML 3.3, DA81)
Währung: EUR
Erstellt mit: GKPro-Server v10.2.68 T&T Datentechnik GmbH, GAEB-Konverter 10, 08.07.2024

## Wichmann Brandsch...
Datum: 05.07.2024

### Hauptabschnitt 1 Wichmann Instafix® SBK Installationskanal 4-seitig, verzinkt

*Hinweis: Vorbemerkungen System SBK I-60 / I-90 / I-120 Kanal*
Der Installationskanal ist gemäß DIN 4102/Teil 11 geprüft und führt einen Verwendbarkeitsnachweis für die Feuerwiderstandsklasse I 60 - I 120 durch eine Allgemeine Bauartgenehmigung.
Der Installationskanal kann an den Stellen in Gebäuden eingesetzt werden, an denen der Schutz der Umgebung (z.B. Flucht- und Rettungswege, Flure, Deckenhohlräume, Doppelböden) vor den Auswirkungen eines Kabelbrandes gefordert ist.
Der Installationskanal wird als industriell vorgefertigtes und funktionsfähiges sowie montagefertiges Bauelement geliefert und muss durchgehend revisionierbar sein. Der Installationskanal wird 4-seitig gefertigt. Das Erstellen von Formteilen muss auch bauseits möglich sein.
Der Installationskanal muss staubfrei, schlag- und stoßfest sein.
Er wird standardmäßig aus feuerverzinktem Blech gefertigt, optional kann er auch als Edelstahl-Variante oder in verschiedenen RAL-Tönen gefertigt werden. Die Wandungsdicke des Installationskanals muss 1,6 - 3,0 mm betragen, bei einem Flächengewicht von ca. 6,5 kg/m² bis 10,5 kg/m².
Der Dämmschichtbildner darf nicht herausnehmbar sein.
Der Nachweis der Dauerhaftigkeit des Baustoffes muss durch Eigen- und Fremdüberwachung nachgewiesen sein.
Mindestdicke: Massivwand oder Trennwand = 100 mm
Unterstützungsabstand abgehängt: max. 2000 mm

| Ausführung: 4-seitiger Kanal SBK |  |  |  |  |  |
| --- | --- | --- | --- | --- | --- |
| Kanal- Klassifizierung | Breite | Höhe | Wandaufbau | Material | Zusatzinformation |
|  |  |  |  | Blech / Blechstärke / Beschichtung |  |
| I 60 | <= 260 mm | <= 100 mm | 100 mm Massivwand | Stahl / Edelstahl / 0,6 mm / 1 - 2 mm | Kanal mit Sollbruchstelle |
| I 90 | <= 400 mm | <= 100 mm | 150 mm Massivwand |  | Kanal mit Sollbruchstelle Bei Kanalbreite > 250 mm Stützblech im Kanal angeordnet |
| I 90 | <= 400 mm | <= 80 mm | 100 mm Massivwand oder Trennwand |  |  |
| I 120 | <= 400 mm | <= 80 mm | 100 mm Massivwand oder Trennwand |  |  |
| I 120 | <= 260 mm | <= 100 mm | 100 mm Massivwand oder Trennwand |  | Kanal mit Sollbruchstelle |

Kabelkanalsystem:
Leitfabrikat INSTAFIX ® SBK Installationskanal
4-seitige Ausführung
bestehend aus
- verz. Stahlblech ( alternativ in Edelstahl )
- oder optional weißem Stahlblech (alternativ anderer RAL-Farbton)
0,6 mm dick
Genehmigungsgrundlage:
Zugelassen vom DIBt Berlin unter der Nummer Z-19.301-2523
Einbau gemäß aBG Z-19.30-2524
Bezugsquelle:
Wichmann Brandschutzsysteme GmbH & Co. KG
Siemensstraße 7
57439 Attendorn
Tel.: 02722 / 6382-0
Fax.: 02722 / 6382-299
E-Mail: info@wichmann.biz
www.wichmann.biz

#### Abschnitt 1.01 I-60 / I-90 / I-120 - Kanal als Standardbauteil wie unter Pos. 1. beschrieben als Gerader Kanal in 1,0 m oder 2,0 m Länge

**1.01.1 Gerader Kanal 400 x 100 mm; vierseitig; I-60 / I-90 / I-120; verzinkt**
Gerader Kanal 400 x 100 mm; vierseitig; I-60 / I-90 / I-120; verzinkt
Abgehängte Montage an Wand und / oder Decke
Breite: 400 mm
Höhe: 100 mm
liefern und montieren
Menge: 1,000 st

**1.01.2 Gerader Kanal in Sonderabmessung ... mm x ... mm vierseitig; I-60 / I-90 / I-120; verzinkt (maximal 400 x 100 mm)**
Gerader Kanal in Sonderabmessung ... mm x ... mm vierseitig; I-60 / I-90 / I-120; verzinkt (maximal 400 x 100 mm)
Abgehängte Montage an Wand und / oder Decke
Breite: ... mm
Höhe: ... mm
liefern und montieren
Menge: 1,000 st

#### Abschnitt 1.02 Verbindungselement für Geraden Kanal und Kanal-Formteile I-60 / I-90 / I-120

**1.02.1 Verbindungselement für vierseitigen I-60 / I-90 / I-120 Kanal oder Kanal-Formteil 400 x 100 mm; verzinkt**
Verbindungselement für vierseitigen I-60 / I-90 / I-120 Kanal oder Kanal-Formteil 400 x 100 mm; verzinkt
Kanalbreite: 400 mm
Kanalhöhe: 100 mm
liefern und montieren
Menge: 1,000 st

**1.02.2 Verbindungselement für vierseitigen I-60 / I-90 / I-120 Kanal oder Kanal-Formteil in Sonderabmessung ... mm x ... mm vierseitig; verzinkt, (maximal 400 x 100 mm)**
Verbindungselement für vierseitigen I-60 / I-90 / I-120 Kanal oder Kanal-Formteil in Sonderabmessung ... mm x ... mm vierseitig; verzinkt (maximal 400 x 100mm)
Kanalbreite: ... mm
Kanalhöhe: ... mm
liefern und montieren
Menge: 1,000 st

**1.02.3 Befestigungsmaterial für Verbindungselement für vierseitigen I-60 / I-90 / I-120 Kanal oder Kanal-Formteil; inkl. Metalldübel**
Wandausleger inklusive Gewindestangen für abgehängte Montage an der Wand, inkl. Metalldübel /
Gewindestangen für angehängte Montage an der Decke, inkl. Metalldübel
liefern und montieren
Menge: 1,000 st

#### Abschnitt 1.03 I-60 / I-90 / I-120 - Kanal als Standardbauteil wie unter Pos. 1. beschrieben - hier als Flachwinkel 90°

**1.03.1 Flachwinkel 90°, 400 x 100 mm; für vierseitigen I-60 / I-90 / I-120 Kanal; verzinkt**
Flachwinkel 90°, 400 x 100 mm; für vierseitigen I-60 / I-90 / I-120 Kanal; verzinkt
Abgehängte Montage an Wand und / oder Decke
Breite: 400 mm
Höhe: 100 mm
liefern und montieren
Menge: 1,000 st

**1.03.2 Flachwinkel 30° / 45° / 60° / 90°, Sonderabmessung ... mm x ... mm; für vierseitigen I-30 / I-60 / I-90 / I-120 Kanal; verzinkt**
Flachwinkel 30° / 45° / 60° / 90°, Sonderabmessung ... mm x ... mm; für vierseitigen I-60 / I-90 / I-120 Kanal; verzinkt (maximal 400 x 100 mm)
Abgehängte Montage an Wand und / oder Decke
Breite: ... mm
Höhe: ... mm
liefern und montieren
Menge: 1,000 st

#### Abschnitt 1.04 I-60 / I-90 / I-120 - Kanal als Standardbauteil wie unter Pos. 1. beschrieben - hier als Innenecke 90°

**1.04.1 Innenecke 90°, 400 x 100 mm; für vierseitigen I-60 / I-90 / I-120 Kanal; verzinkt**
Innenecke 90°, 400 x 100 mm; für vierseitigen I-60 / I-90 / I-120 Kanal; verzinkt
Abgehängte Montage an Wand und / oder Decke
Breite: 400 mm
Höhe: 100 mm
liefern und montieren
Menge: 1,000 st

**1.04.2 Innenecke 30° / 45° / 60° / 90°, Sonderabmessung ... mm x ... mm; für vierseitigen I-60 / I-90 / I-120 Kanal; verzinkt (maximal 400 x 100 mm)**
Innenecke 30° / 45° / 60° / 90°, Sonderabmessung ... mm x ... mm; für vierseitigen I-60 / I-90 / I-120 Kanal; verzinkt (maximal 400 x 100 mm)
Abgehängte Montage an Wand und / oder Decke
Breite: ... mm
Höhe: ... mm
liefern und montieren
Menge: 1,000 st

#### Abschnitt 1.05 I-60 / I-90 / I-120 - Kanal als Standardbauteil wie unter Pos. 1. beschrieben - hier als Außenecke 90°

**1.05.1 Außenecke 90°, 400 x 100 mm; für vierseitigen I-60 / I-90 / I-120 Kanal; verzinkt**
Außenecke 90°, 400 x 100 mm; für vierseitigen I-60 / I-90 / I-120 Kanal; verzinkt
Abgehängte Montage an Wand und / oder Decke
Breite: 400 mm
Höhe: 100 mm
liefern und montieren
Menge: 1,000 st

**1.05.2 Außenecke 30° / 45° / 60° / 90°, Sonderabmessung ... mm x ... mm; für vierseitigen I-60 / I-90 / I-120 Kanal; verzinkt (maximal 400 x 100 mm)**
Außenecke 30° / 45° / 60° / 90°, Sonderabmessung ... mm x ... mm; für vierseitigen I-60 / I-90 / I-120 Kanal; verzinkt (Maximal 400 x 100 mm)
Abgehängte Montage an Wand und / oder Decke
Breite: ... mm
Höhe: ... mm
liefern und montieren
Menge: 1,000 st

#### Abschnitt 1.06 I-60 / I-90 / I-120 - Kanal als Standardbauteil wie unter Pos. 1. beschrieben - hier als T-Stück L1/L2 = 50

**1.06.1 T-Stück L1/L2 = 50, 400 x 100 mm; für vierseitigen I-60 / I-90 / I-120 Kanal; verzinkt**
T-Stück L1/L2 = 50, 400 x 100 mm; für vierseitigen I-60 / I-90 / I-120 Kanal; verzinkt
Abgehängte Montage an Wand und / oder Decke
Breite: 400 mm
Höhe: 100 mm
liefern und montieren
Menge: 1,000 st

**1.06.2 T-Stück L1/L2 = 50, Sonderabmessung ... mm x ... mm; für vierseitigen I-60 / I-90 / I-120 Kanal; verzinkt (maximal 400 x 100 mm)**
T-Stück L1/L2 = 50, Sonderabmessung ... mm x ... mm; für vierseitigen I-60 / I-90 / I-120 Kanal; verzinkt (maximal 400 x 100 mm)
Abgehängte Montage an Wand und / oder Decke
Breite: ... mm
Höhe: ... mm
liefern und montieren
Menge: 1,000 st

#### Abschnitt 1.07 Wandanschluss an Trennwand erstellen, Mauerwerk oder Beton gemäß ABG wie unter Pos. 1. beschrieben

**1.07.1 Wandanschluss für vierseitigen I-60 / I-90 / I-120 Kanal - alle Größen**
Wandanschluss für vierseitigen I-60 / I-90 / I-120 Kanal - alle Größen
Breite: ... mm
Höhe: ... mm
liefern und montieren

#### Abschnitt 1.08 Laibung in Trennwand erstellen + Mineralwolle gemäß ABG wie unter Pos. 1. beschrieben

**1.08.1 Laibung in Trennwand erstellen + Mineralwolle gemäß ABG wie unter Pos. 1. beschrieben**
Laibung in Trennwand für vierseitigen I-60 / I-90 / I-120 Kanal - alle Größen
Breite: ... mm
Höhe: ... mm
liefern und montieren
Menge: 1,000 st

#### Abschnitt 1.09 Laibung in Massivwand erstellen + Mineralwolle bzw. Brandschutzmörtel MIII gemäß ABG wie unter Pos. 1. beschrieben

**1.09.1 Laibung in Massivwand erstellen + Mineralwolle bzw. Brandschutzmörtel MIII gemäß ABG wie unter Pos. 1. beschrieben**
Laibung für Massivwand für vierseitigen I-60 / I-90 / I-120 Kanal - alle Größen
Breite: ... mm
Höhe: ... mm
liefern und montieren
Menge: 1,000 st

#### Abschnitt 1.10 Kabeleintritt / -austritt aus I-60 / I-90 / I-120 - Kanal gemäß ABG wie unter Pos. 1. beschrieben

**1.10.1 Kabeleintritt / -austritt aus I-60 / I-90 / I-120 - Kanal gemäß ABG wie unter Pos. 1. beschrieben**
Kabeleintritt / -austritt für vierseitigen I-60 / I-90 / I-120 Kanal - alle Größen
Breite: ... mm
Höhe: ... mm
liefern und montieren
Menge: 1,000 st

#### Abschnitt 1.11 Potentialausgleich im I-60 / I-90 / I-120 - Kanal gemäß ABG wie unter Pos. 1. beschrieben

**1.11.1 Potentialausgleich im I-60 / I-90 / I-120 - Kanal gemäß ABG wie unter Pos. 1. beschrieben**
Potentialausgleich durch Erdungsklammern im vierseitigen I-60 / I-90 / I-120 Kanal - alle Größen
liefern und montieren
Menge: 1,000 st

#### Abschnitt 1.12 Dichtungsband im I-60 / I-90 / I-120 - Kanal gemäß ABG wie unter Pos. 1. beschrieben

**1.12.1 Dichtungsband im I-60 / I-90 / I-120 - Kanal gemäß ABG wie unter Pos. 1. beschrieben**
Dichtungsband im 4-seitigen I-60 / I-90 / I-120 Kanal - alle Größen
liefern und montieren
Einheit: st

#### Abschnitt 1.13 I-60 / I-90 / I-120 - Kanal als Standardbauteil wie unter Pos. 1. beschrieben - hier als Abschlusskappe

**1.13.1 Abschlusskappe, 400 x 100 mm; für vierseitigen I-60 / I-90 / I-120 Kanal; verzinkt**
Abschlusskappe, 400 x 100 mm; für vierseitigen I-60 / I-90 / I-120 Kanal; verzinkt
Breite: 400 mm
Höhe: 100 mm
liefern und montieren
Menge: 1,000 st

**1.13.2 Abschlusskappe, Sonderabmessung ... mm x ... mm; für vierseitigen I-60 / I-90 / I-120 Kanal; verzinkt (maximal 400 x 100 mm)**
Abschlusskappe, Sonderabmessung ... mm x ... mm; für vierseitigen I-60 / I-90 / I-120 Kanal; verzinkt (maximal 400 x 100 mm)
Breite: ... mm
Höhe: ... mm
liefern und montieren
Menge: 1,000 st

#### Abschnitt 1.14 I-60 / I-90 / I-120 - Kanal als Standardbauteil wie unter Pos. 1. beschrieben - hier als Wandanschlusskragen

**1.14.1 Wandanschlusskragen, 400 x 100 mm; für vierseitigen I-60 / I-90 / I-120 Kanal; verzinkt**
Wandanschlusskragen, 400 x 100 mm; für vierseitigen I-60 / I-90 / I-120 Kanal; verzinkt
Breite: 400 mm
Höhe: 100 mm
liefern und montieren
Menge: 1,000 st

**1.14.2 Wandanschlusskragen, Sonderabmessung ... mm x ... mm; für vierseitigen I-60 / I-90 / I-120 Kanal; verzinkt (maximal 400 x 100 mm)**
Wandanschlusskragen, Sonderabmessung ... mm x ... mm; für vierseitigen I-60 / I-90 / I-120 Kanal; verzinkt (maximal 400 x 100 mm)
Breite: ... mm
Höhe: ... mm
liefern und montieren
Menge: 1,000 st
